# Rathaus Nebengebäude Lingen Ems
Angebotsaufforderung (GAEB DA XML 3.3, DA83)
Projekt: 22-046
Währung: EUR
Vergabeart: Offenes Verfahren
Erstellt mit: GXML Toolbox V3.3 R20220330, ORCA AVA 27 27.00.00, 16.10.2026

## Allgemeine Baubeschreibung
Allgemeine Baubeschreibung

Projekt:
Umbau, Teilabbruch und Sanierung Rathausnebengebäude
in Lingen (Ems)

Bauherr:

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
Stadt Lingen (Ems)
Elisabethstraße 14-16
49808 Lingen

## LEISTUNGSVERZEICHNIS
über

Schlosserarbeiten Stahltreppenanlage

Bauvorhaben:
Umbau, Teilabbruch und Sanierung Rathausnebengebäude
in Lingen (Ems)

Bauadresse:

Elisabethstraße 20
49808 Lingen (Ems)

Bauherr:

Stadt Lingen (Ems)
Elisabethstraße 14-16

## Veranlassung / Aufgabenstellung
Vorbemerkungen:
Verantwortlicher Bauherr für die Gesamtmaßnahme ist:
die Stadt Lingen (Ems).

Vereinfachte Schreibweise:
AG = Auftraggeber
AN = Auftragnehmer
BL = Bauleitung
FP = Fachplanung / Gutachter
SiGeKo = Sicherheits- und Gesundheitsschutzkoordinator

Leistungsbeschreibung:
Die hier ausgeschriebenen Leistungen sind in folgenden
Geschossen durchzuführen: EG / 1.OG / DG, Geb, ehem. Ärztehaus

Bei den auszuführenden Arbeiten handelt es sich sowohl um die
Herstellung und Montage von einer Stahltreppenkonstruktion bestehend aus Stahlblechen, Flachstählen, Stahlträger als Gesamtkonstruktion. Auflagerpunkte im Mauerwerk werden bauseits nach Rücksprache mit dem Rohbauer erstellt und verschlossen. Einbindende Träger im Mauerwerk, innen und außen sind gegen Korrosion mittels geeignetem Anstrich zu versehen.

Aufgabenstellung Allgemein:
Im Rathausnebengebäude, Elisabethstraße 20, 49808 Lingen stehen umfangreiche Umbau- Teilabbruch und Sanierungsmaßnahmen an
Die vorhandenen Gebäudeteile sollen durch umfangreiche Maßnahmen dem gesetzlichen Standard entsprechend, ertüchtigt werden. Das erfordert einen behutsamen Umgang mit der bestehenden Bausubstanz während der Schlosserarbeiten im Allgemeinen. Bestehende Bauteile sind dahingehend zu schützen, dass diese Gefahr- und bedenkenlos im Zuge der Sanierung weitergenutzt werden können. Erforderliche Schutzmaßnahmen sind durch den AN zu ergreifen und sind, wenn nicht gesondert ausgeschrieben, in die betreffenden Positionen einzukalkulieren.

Bestandsbeschreibung:
Das Gebäude liegt unmittelbar in der Innenstadt Lingens. Die Zuwegung erfolgt über eine verkehrsberuhigte Straße, der Elisabethstraße. Das Bauvorhaben grenzt unmittelbar an diese an.
Im rückwärtigen Bereich finden sich Parkplätze für die Mitarbeitenden der Stadtverwaltung Lingens. In diesem Bereich ist die Baustelleneinrichtungsfläche vorgesehen.
Auf dem gesamten Gelände und dessen Umfeld ist daher Schritttempo und unter besonderer Vorsicht und Aufmerksamkeit zu fahren. Das rückwärtige Gelände darf nur nach Absprache mit der Bauleitung befahren werden. Lagerflächen für Baustoffe, Container etc. sind mit dem AG/BL gem.  Baustelleneinrichtungsplan festzulegen. Die Flächen sind nach Fertigstellung der Arbeiten wieder in den Urzustand zu versetzen. Die Vergütung erfolgt in gesonderten Positionen.

Das zu sanierende Gebäude setzt sich aus zwei Gebäudeteilen zusammen:

Gebäudeteil 1, rechts: Ehem. Ärztehaus, Baujahr 1950
Innere Umbauten im Gebäudeteil 1, des ehemaligen Ärztehauses haben zwischenzeitlich vermehrt stattgefunden um den entsprechenden Nutzungsanforderungen (Bsp. Teilflächen der ehemaligen Bibliothek, Büroräume) gerecht zu werden.

Gebäudeteil 2, links: Ehem. Stadtbibliothek, Baujahr 1962
Aufwändige Bestandsuntersuchungen des Gebäudeteils 2, der ehemaligen Stadtbibliothek haben ergeben, dass eine wirtschaftliche Ertüchtigung des Bestandes in Gänze nicht gegeben ist. Der Auftraggeber beabsichtigt daher einen querschnittsgleichen Wiederaufbau an gleicher Stelle. Dazu wurde im Vorfeld der Gebäudeteil 2 bis auf die OK- Bestandssohle zurückgebaut.

Zukünftige Nutzung:
Die im Folgenden beschriebene Nutzung zeigt die wichtigsten Baumaßnahmen an: Eine Übersicht aller Maßnahmen sind den beiliegenden Plänen zu entnehmen.
Bei dem Gesamtprojekt handelt es sich um eine Fördermaßnahme.
Durch die Wiederbelebung des Gebäudes soll das umliegende Stadtquartier aufgewertet werden.

Geb.Teil 1 Ärztehaus:
Die für ihre Erbauungszeit typische Lochfassade des Ärztehauses mit Sprossenfenstern und Sandsteinbänken soll behutsam saniert werden. Dazu wird u.a. das Verblendmauerwerk neu verfugt, die Fensteranlagen und Gauben, erneuert.
Im Inneren werden die verschiedenen Treppenanlagen in einem zentralen Treppenhaus zusammengelegt. Neue Treppenläufe aus Stahl bilden ein zentrales Gestaltungselement.
Diverse Ein- und Umbauten, inkl. Rück- und Einbau, statische Ertüchtigungen ermöglichen neue Raumabschnitte für zeitgemäße Büronutzungen.

Geb.Teil 2 Bibliothek:
Die Maßnahmen im Geb.2 Bibliothek sind deutlich umfangreicher. Das neu zu errichtende Gebäude wird auf der Bestandssohle errichtet. Dazu sind ca. 40 Bohrpfähle zur statischen Ertüchtigung zu setzten. Konstruktiv handelt es sich hierbei um einen Stahlbetonbau mit Kerndämmung und Klinkerfassade. Das neu errichtende Dach übernimmt die Form des Bestandsdaches des Ärztehauses.
Wichtigstes Förderkriterium ist die Schaffung eines barrierefreien Eingangs als direkter Zugang zum Verwaltungsgebäude, sowie der Einbau eines Plattformlifts. zur barrierefreien Erschließung der Verwaltungsgeschosse beider Gebäudeteile. Besprechungsräume die u.a. auch von Extern genutzt werden, sowie ein neu zu errichtendes notwendiges Treppenhaus ergänzen das Raumprogramm.
Die Klinkerfassade greift die Proportionen, Höhenbezüge des Geb-Teil1 Ärztehaus auf und bildet einen neuen eigenständigen Gebäudeabschluss mit markanter Eingangsgeste.

Schadstoffbelastungen / Schadstoffsanierung:
Im Rahmen vorlaufender gutachterlicher Schadstofferkundungen wurden unterschiedliche
Bauschadstoffe identifiziert.
Eine umfangreiche Schadstoffsanierung wurde im Vorfeld in beiden Gebäudeteilen durchgeführt.
Schadstoffe, die unter Schwarzbereichbedingungen fallen sind vollständig aus dem Gebäudeinneren entfernt worden. Freimessungen liegen entsprechend vor.
Weiterführende Details zur Schadstoffbelastung sind den beiliegenden Gutachten der Dr. Lüpkes GbR. zu entnehmen.

Anmerkungen Statik:
Grundsätzlich sind alle Maßnahmen zu ergreifen, die der Verhinderung von Beschädigungen an dem Gebäude (Geb. Teil 1) dienen. Daher wird ein erschütterungsarmer Rückbau, sowie ein erschütterungsarmes Arbeiten im Allgemeinen vorausgesetzt. Dazu ist bei allen Arbeiten kleines Gerät zu verwenden. In Bereichen von statisch besonders sensiblen Bauteilen (Bsp.: Geb.-Teil Ärztehaus: BT Hohlziegeldecken, Decke ü. EG, ü. OG,) ist besondere Vorsicht walten zu lassen um statische Beschädigungen auszuschließen. Die Verfahren sind vor Ausführung dem AG mitzuteilen und sich von der FP-Statik freigeben zu lassen.
Der Mehraufwand ist in die nachfolgenden Positionen einzukalkulieren. Eine gesonderte Vergütung erfolgt nicht.
Während der gesamten Baumaßnahmen muss das gesamte Gebäude ständig im Blick behalten werden um bei Beeinflussung durch die Baumaßnahmen sofort eingreifen zu können. Bei eintretenden Veränderungen an dem Gebäude ist umgehend der AG/BL/Statiker zu verständigen. Die in den beiliegenden Fachplanungen/Gutachten aufgeführten Inhalte sind zwingend zu beachten und einzuhalten. Sie sind Bestandteil der Ausschreibung und Vertragsbedingung.

Besonderer Hinweis:
Bohrungen in der Hohlziegeldecke dürfen nur in Abstimmung mit dem Statiker ausgeführt werden, sofern diese nicht gesondert in den Ausführungsplänen angegeben sind.
Um eine Beschädigungen möglichst zu vermeiden, sind Bohrungen immer von unten nach oben herzustellen.
Das Bohren durch die Fugen ist nicht zulässig.

BE.-Fläche:
Die BE-Fläche befindet sich im rückwärtigen Bereich zwischen Rathausnebengebäude und dem Hauptgebäude (s. Lageplan gem. Anlage).
Im Bereich der Entsorgungscontainer/Lagerflächen ist der Fluchtweg dauerhaft freizuhalten. Gleiches gilt für die Feuerwehrzufahrt sowie die benötigten Aufstellflächen. Verbleibende Parkflächen für die Mitarbeitenden des Rathauses (Hauptgebäudes) sind dauerhaft freizuhalten und die Zufahrten stets zu gewährleisten.
Die Zufahrt zum Innenhof erfolgt über die verkehrsberuhigte Elisabethstraße und ist dauerhaft durch eine Schrankenanlage begrenzt. (Lichte Durchfahrtsbreite beachten!). Entsprechender, Mehraufwand/Erschwerniszulagen etc., die durch zuvor beschriebene Restriktionen entstehen können, sind in die jeweiligen Positionen (An- und Abtransport BE, Abtransport aller Abfälle, Dimensionierung Baugeräte, etc.) voll mit einzukalkulieren und werden nicht gesondert vergütet.
Aufgrund der beschränkten Zufahrt sind nach Rücksprache mit dem AG/BL AN Parkplätze sperren zu lassen. Die Beantragung der Parkplatzsperrung erfolgt bauseits.
Aufstellort der benötigen Container / Lagerflächen sind in Absprache mit dem AG/BL örtlich im Vorfeld festzulegen. Eine Zeichnung inkl. benötigter Containeraufstell- und Lagerflächen, Zufahren, Fluchtwege, Feuerwehrzufahrten inkl.  Aufstellflächen etc. hat der AN im Rahmen der Leistung Baustelleneinrichtung anzufertigen und dem AG/BL zur Freigabe und Abstimmung zur Verfügung zu stellen.

Für die Leistungen dieses Gewerkes gilt die VOB.

## SiGeKo- Allgemeine Vorbemerkungen
Vorbemerkung zum Sicherheits- und Gesundheitsschutz auf der Baustelle

Arbeitssicherheit:
Sicherheits- und Arbeitsbereiche sind weiträumig abzusichern und mit der Bauleitung abzustimmen. Entsprechend des Arbeitsschutzgesetzes § 19 vom 7. August 1996 gilt für die Baustelle und alle Arbeiten die "Verordnung über Sicherheit und Gesundheitsschutz auf Baustellen" (Baustellenverordnung) in der letzten gültigen Fassung. Vom Auftraggeber wird deshalb ein Fachingenieur als "Sicherheitskoordinator" eingesetzt, welcher die Durchführung und Überwachung der vorbeschriebenen Verordnung ausführt. Er ist im Rahmen seines Auftrages auf der Baustelle gegenüber allen Beteiligten weisungsberechtigt. Der Auftragnehmer hat alle im Zusammenhang mit dieser Verordnung erforderlichen Maßnahmen durchzuführen und die Weisungen des Koordinators zu befolgen. Eventuell entstehende Kosten hierfür werden nicht gesondert vergütet.
Allgemeine Sicherheitsanweisungen:
Die folgenden Vorschriften sind bei der Arbeit einzuhalten:
- die Berufsgenossenschaftlichen Vorschriften (Unfallverhütungsvorschriften) für Sicherheit und Gesundheit bei der Arbeit, - Berufsgenossenschaftlichen Regeln für Sicherheit und Gesundheit bei der Arbeit, - die Berufsgenossenschaftlichen Informationen für Sicherheit und Gesundheit bei der Arbeit, - die Verordnung über Arbeitsstätten (ArbStättV), - die Arbeitsstättenrichtlinien.
Die Gefährdungsbeurteilung gemäß Arbeitsschutzgesetz (§§ 5 und 6) ist vor den Tätigkeiten auf der Baustelle vorzulegen.
Die auf der Baustelle eingesetzten Mitarbeiter (auch Mitarbeiter von Subunternehmen) sind mindestens 1x jährlich entsprechend den ausgeführten Tätigkeiten zu unterweisen (§ 4 UVV Grundsätze der Prävention (BGV A1)). Diese Unterweisung ist aktenkundig zu machen und dem Sicherheitskoordinator auf Nachfrage vorzulegen.
Von jeder auf der Baustelle tätigen Firma muss mindestens eine deutschsprachige Aufsichtsperson auf der Baustelle vorhanden sein.
Auf der Baustelle herrscht Alkohol- und Rauschmittelverbot. Das Mitführen von Explosionsstoffen sowie Waffen und Munition im Sinne des Waffengesetzes ist untersagt.
Der Unternehmer hat folgende Voraussetzungen für die Organisation der Ersten-Hilfe bereitzustellen:
- Meldeeinrichtung, über die Hilfe herbeigerufen werden kann (Telefon, Handy, u.a.) - Erste-Hilfe-Material (Verbandskästen) - Ersthelfer, je nach Beschäftigtenzahl (§ 26 Grundsätze der Prävention BGV A1)

## 10 LV 370 Schlosserarbeiten Stahltreppenanlage

*Hinweis: Standardbesch Abrechnungseinheiten*
STLB-Bau 2023-04 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Titel 01 Vereinfachte Baustelleneinrichtung

*Hinweis: Technische Bedingungen*
- Der Auftragnehmer bestätigt, sich vor Angebotsabgabe und
Arbeitsbeginn ein Bild von der Lage, den örtlichen Gegebenheiten und der Art des Bauvorhabens an Ort und Stelle
gemacht zu haben.

- Die Ausführung der Arbeiten erfolgt auf Gefahr des Auftragnehmers.

- Der Auftragnehmer ist verpflichtet, während der Dauer seiner
Arbeiten alle Gerüst benutzungssicher im Sinne der Unfallverhütungsvorschriften vorzuhalten.

- Nach Fertigstellung der Arbeiten ist der bei den Arbeiten
angefallene Schutt (Mörtelreste, Papiersäcke, Eimer und dgl.)
im und um den Bau herum sauber aufzunehmen und entsprechend der geltenden Vorschriften abzufahren. Bei nicht
einwandfreier Beseitigung des Schutts durch den Auftragnehmer behält sich die Bauleitung vor, eine Fremdfirma mit
den Reinigungsarbeiten zu beauftragen. In diesem Fall wird
der Auftragnehmer mit den Kosten belastet.

- Sämtliche Arbeiten verstehen sich einschl. Lieferung aller
erforderlichen Materialien und der erforderlichen Nebenleistungen, sofern nicht im Leistungsverzeichnis anders
vermerkt.

**01.1 Einrichten, Vorhalten und Räumen der Baustelleneinrichtung**
Baustelleneinrichtung herstellen und während der gesamten Bauzeit, für sämtliche in der Leistungsbeschreibung aufgeführten Leistungen, vorhalten, einschl. der erfoderlichen Geräte, Werkzeuge, Arbeitsbühnen und sonstige Betriebsmittel, die zur vertragsmäßigen Durchführung der Bauleistungen erforderlich sind, auf die Baustelle bringen, bereitstellen und betr. unterhalten.
Inkl. Abräumen der Baustelle usw. sowie die Beseitigung aller anfallenden Abfälle und Verpackungen einschließlich aller evtl. anfallenden Gebühren und Entsorgungskosten.

Die Position der Baustelleneinrichtung ist mit der Bauleitung abzustimmen.

Krangestellung / Baukran incl. Kranführer steht, in Absprache mit dem Rohbauunternehmen, für die Montage / Kranhübe, zur Verfügung. Anfallende Kosten sind eigenverantwortlich mit dem Unternehmer abzustimmen und zu vergüten.

Inkl. aller weiteren notwendigen Leistungen, die aus den Unterlagen des Tragwerksplaners ersichtlich sind, sowie den Leistungen die aus anderen Ausführungsunterlagen gemäß Anlagenverzeichnis erkennbar sind.

Es gelten die Vorschriften der Bauberufsgenossenschaft.

Einzukalkulieren sind :
- Führen Bautagebuch
- Übernahme Verantwortung gem LBO
- Übernahme von ggf. erf. Prüfgebühren o.ä.
- Wiederherstellen des ursprünglichen Zustandes von benutzten  Einrichtungen, Abstellflächen auf Grundstücken etc.
- Material- und Personalcontainer
- Säubern der Baustelle
- Sichern der Baustelle

Die Baustelleinrichtung wird einmalig vergütet auch wenn es u.a. zu kurzeitigen Arbeitsunterbrechungen kommt.

Vorhaltezeit für den Zeitraum der auszuführenden Arbeiten gem. folgender Leistungsbeschreibung.
Menge: 1,000 Stck

### Titel 02 Schlosserarbeiten

*Hinweis: +++ STAHLTREPPENANLAGE ÄRZTEHAUS BESTAND +++*
Siehe ergänzend Planung:

Korrosionschutzklasse:
C1  nach der Norm DIN EN ISO 12944
Alle Stahlbauteile sind mindestens dieser Korrosionsschutzklasse vorzubehandeln.

Oberfläche:
Grundieren der gesamten Konstruktion für die nachträgliche
Lackierung (F30 Qualität) durch den Maler.

Hinweis Arbeitsunterbrechung:
Bauteile, Bauteilflächen, die nach dem Einbau nicht mehr durch
den Maler lackiert (F30 Qualität) werden können, sind vor
Einbau zuvor durch den Maler in F30-Qualität zu lackieren! Die
Bauteile sind dahingehend für den Maler vorzubereiten und die
Arbeiten mit Fremdgewerk Maler selbstständig zu koordinieren. Der Mehraufwand ist einzukalkulieren!

Montage:
Die Befestigung der  Stahltreppenkonstruktion erfolgt u.a.
an bauseits einbebauten Stahlträgern/Stützen/Quadratrohren (Auflagerpunkt zum Bestand) mit bauaufsichtlich zugelassenen
Verbindungsmittel gem Statik.. Erforderliche Bohrungen
Kleinteile etc. sind in die Preise einzukalkulieren.
incl. Lieferung und Montage.

Hinweis zum Bestand / Erschwernis:
Vor Erstellung der W+M Planung ist der betreffende Bestand in der Geometrie mit denjeweiligen Geschosshöhen örtlich aufzumessen und die Planung entsprechend anzupassen. Die gesetzlich einzuhaltenden Lichten Höhen/Breiten, max. Steigungsverhältnisse sind zwingend einzuhalten. Bei Abweichungen ist die BL umgehend schriftlich zu informieren.

Aufgrund der Bestandssituation ist die Stahltreppenanlage segmentiert anzuliefern und örtlich zusammenzusetzen und final zu montieren. Erforderliche Arbeitsschritte/Mehraufwendungen wie z.b. das örtliche schweißen, nachschliefen grundieren, Aufbringen eines Korrosionschutzes ist in die nachfolgende Position einzukalkulieren

Während der Montage sind Fremgewerke (Rohbau) zur Herstellung von Auflagern / Druckpolstern notwendig. Erhöhter Koordinierungsaufwand, ggf. Arbeitsunterbrechungen sind unvermeidbar

Hinweis zur Ausführungsqualität:
Der AG legt größten Wert auf die saubere und sorgfältige
Ausführung der Schlosserarbeiten. Die erf. Schweißnähte sind besonders sauber abzuschleifen und zu glätten. Grundierungen sind sorgfältig aufzutragen ggf. nachzuschleifen und nachzustreichen, so dass der finale Brandschutzanstrich (bauseits) ohne weitere Nachbehandlung aufgetragen werden kann! Der zusätzlich Zeitaufwand ist unbedingt einzukalkulieren und wird nicht gesondert vergütet!  Eingebaut werden nur Elemente die vorher durch die Bauleitung / Auftraggeber zur Montage freigegeben sind.

Alle zuvor genannten Arbeiten/Mehraufwendungen/Erschwernisse sind in die nachfolgenden Positionen einzukalkulieren und werden nicht gesondert vergütet.

**02.1 Stahltreppenkonstruktion, gewendelt, Bestandsgebauteil Ärztehaus**
*** Pauschalposition
Stahltreppenkonstruktion, gewendelt, bestehend aus Stahlblechen, Flachstählen, Stahlträger als Gesamtkonstruktion.

Einbauort:
EG- 1.OG, 18 Stg. x ca. 18,56cm x 26cm
1.OG - DG, 16 Stg. ca. 18,87cm x 26cm

Treppenstufen:
Die Treppenstufen werden als Faltwerk bestehend aus Setz- und Auftrittstufen miteinander durchgehend verschweißt.
Die Setz- und Auftrittstufen werden umlaufend an die Treppenwangen verschweißt.

Gewählte Blechstärken:
Setzstufe: t=12mm
Auftrittsstufe: t=12mm

Treppenstufen gesamt: 34Stck.

Belag:
Holz, Eiche, massiv d=5cm für Sitz und Trittstufen
mittels zugelassener Verbindungsmittel mit Stahltreppenstufen nicht sichtbar verbinden.

Die Oberfläche des Holzes ist durch geeignte Verfahren (Bsp. mechanische Bearbeitung wie das Herausbürsten der feinen Holzanteile, nachträgliches Ölen/ Anti-Rutschbeschichtung geeignet für Holzböden (Holzoptik muss dabei erhalten bleiben!)) zu behandeln, so dass mindestens die Rutschhemmung (R10) nachweislich erreicht wird!

Die Stufenvorderkanten sind entsprechend mit einem eingefäßten Treppenkantenprofil aus Gummi mit einer dauerhaften  Kontrastmarkierung  (Leuchtdichtekonstrast k = min 04-05) auszuführen.

Vor Ausführung ist ein Muster der Bauleitung / AG vorzulegen und schrichtlich freigeben zu lassen.

Treppenstufen gesamt: 34Stck.

Treppenwange - Innenseite:
Die Treppenwange wird als geschlossenes Blech vorgesehen.
Zur Aussteifung wird am oberen Rand ein durchlaufendes Querblech durchgehend angeschweißt.
Im oberen Bereich wird das Blech an die Stahlstützen geschweißt.

Blechstärken: t=12mm
Blechhöhe: h= min. 1,0m über Setzstufe
Die Treppenwange wird über angeschweißte Konsolen auf Querträgern gelagert.

Länge ca. 10m, Höhe ca. 1,25

Handlauf auf Treppen- Innenseite:
Handlauf bestehd aus Rundrohr d=35mm, mittels Abstandshalter auf durchlaufendes Blech= 12mm der Treppen-Innenseite nicht sichtbar befestigt.
Die Handläufe mind. 30cm über den An- und Austritt waagerecht weiterführen und den Abschluss nach unten bzw. zur Seite führen. Der Mehraufwand ist einzukalkulieren und wird nicht gesondert vergütet.

Die Blechstärken und die Konstruktion sind konstruktiv gewählt. Die genaue Ausführung erfolgt nach Angabe des ausführenden Stahlbauers.

Länge ca. 10m

Treppenwange - Wandseite:
Die Treppenwange wird als geschlossenes Blech vorgesehen.
Blechstärken: t=12mm
Blechhöhe: h=0,18m
Die Treppenwange wird über angeschweißte Konsolen auf Querträgern gelagert.

Die Blechstärken und die Konstruktion sind konstruktiv gewählt. Die genaue Ausführung erfolgt nach Angabe des ausführenden Stahlbauers.

Länge ca. 12,50m, Höhe ca. 0,25m

Brüstungsgeländer (OG / DG):
Die Vergütung der Brüstungsbleche erfolgt in der nachstehenden Position

Die Ausführung erfolgt in Anlehnung der Konstruktion "Treppenwange-Innenseite"
Das Brüstungsblech ist direkt an die Stahlstützen mittels Halterungsbleche anzuschließen, so dass nur die Stahlstützen belastet werden.
Die Geschossdecken dürfen nicht aus dem Brüstungsblech belastet werden.
Das Brüstungsblech soll radial um die Stützen geführt werden. Erforderliche Zulagen für Biegungen sind einzukalkulieren und werden nicht gesondert vergütet.

Länge ca. 10m, Höhe bis ca. 1.25m

Konsolen:
Konsolen werden an die Treppenwange geschweißt. Sie diesen als Auflagerpunkte der Treppenwangen auf den QRO 90x5 als Querträgerkonstruktion, die sowohl an den bauseits gestellten Stahlstützen, sowie in der Treppenhauswand auf Druckpoltern auflagern.

Mengen sind der Statik zu entnehmen.

Konstruktion ist konstruktiv gewählt. Die genaue Ausführung erfolgt nach Angabe des ausführenden Stahlbauers.

Seitlicher Handlauf Wandseite
Handlauf bestehd aus Rundrohr d=35mm, mittels Abstandshalter seitlich an die vorhandenen MW-Wände mittels
geeigneter, zugelassener Verbindungsmittel.
Die Handläufe mind. 30cm über den An- und Austritt waagerecht weiterführen und den Abschluss nach unten bzw. zur Seite führen. Der Mehraufwand ist einzukalkulieren und wird nicht gesondert vergütet.
Handlauf: Rundrohr, d=35mm inkl,  Abstandshalter,
Befestigungsplatten. Grundieren für die nachträgliche Lackierung durch den Maler.

Länge ca. 14m

Aller erforderlichen Übergänge und deren Bearbeitungen, Schweißarbeiten, Schleifarbeiten, Grundierungsarbeiten (auch örtlich!), Verbindungsmittel, Bleche, Konsolen, Kleinteile,  Bohrungen etc.sowie Biegungen, Schnitte etc.  sind in die Preise einzukalkulieren.

Incl. Lieferung und Montage als fix und fertige Leistung
Menge: 1,000 psch

**02.2 Brüstungsgeländer aus Stahlblech**
Brüstungsgeländer wie zuvor beschrieben:

Geländerhöhe: 1,00m über OKFF

Brüstungsgeländer (OG / DG):
Die Ausführung erfolgt in Anlehnung die Konstruktion "Treppenwange-Innenseite"
Das Brüstungsblech ist direkt an die Stahlstützen mittels Halterungsbleche anzuschließen, so dass nur die Stahlstützen belastet werden.
Die Geschossdecken dürfen nicht aus dem Brüstungsblech belastet werden.
Das Brüstungsblech soll radial um die Stützen geführt werden. Erforderliche Zulagen für Biegungen sind einzukalkulieren und werden nicht gesondert vergütet.

Anmerkung:
Konstruktion ist konstruktiv gewählt. Die genaue Ausführung erfolgt nach Angabe des ausführenden Stahlbauers.

Grundieren für die nachträgliche Lackierung (F30) durch den Maler.

Aller erforderlichen Übergänge und deren Bearbeitungen, Schweißarbeiten, Schleifarbeiten, Grundierungsarbeiten (auch örtlich!), Verbindungsmittel, Bleche, Konsolen, Kleinteile,  Bohrungen etc. sind in die Preise einzukalkulieren.

Incl. Lieferung und Montage als fix und fertige Leistung

Konstruktion:
Basisprofil für Ober- und Untergurt bestehend aus
Flachstahl 40 x 8mm, nach statischen Erfordernissen.

Zur Abdeckung der Stb.-Decke und Montage des
Geländers ist zusätzlich ein Stahlblech (250x12mm) seitlich anzubringen und mit dem Untergurt veschweißen.

Oberfläche:
Farbe nach Wahl AG, vorraussichtl. RAL 9004 schwarz, matt
Korrosionschutzklasse: min C4 mittel

Montage:
erfolgt auf und seitlich auf vorhandene Stb.-Decke mittels geeigneter, zugelassener Verbindungsmittel. Auf ausreichenden Randabstand ist bei Montage zu achten!
Segmentierung der einzelnen Elemente gem der zu erstellenden W+M-Planung. Verbindung der Elemente bsp. untereinander durch unterseitige Verbindungsblecheam Obergurt, Verbindnung mittels Senkkopfschrauben odgl.

Erforderliche Bohrungen/Kleinteile etc sind in die Preise einzukalkulieren. Incl. Lieferung und Montage als fix und fertige Leistung
Menge: 10,000 lfdm

### Titel 03 Regiearbeiten

*Hinweis: Regiearbeiten*
Stundenlohnarbeiten, die eventuell anfallen, sind vor Arbeitsbeginn anzuzeigen und innerhalb von drei Arbeitstagen bescheinigen zu lassen oder innerhalb einer Woche an die Bauleitung zu schicken.

Später vorgelegte Rapportzettel können nicht anerkannt werden.

Meister, Vorarbeiter und Kundendienstmonteure werden mit den Stundensätzen für Facharbeiter vergütet. In den Sätzen sind Auslösung sowie sämtliche Zulagen enthalten.

Alle auf Nachweis auszuführenden Arbeiten werden bis zur Fertigstellung der Anlage zu diesen Preisen vergütet. Material wird zu den Angebots-Lieferpreisen vergütet !

**03.1 Stundenlohnarbeiten Facharbeiter/-in**
Stundenlohnarbeiten eines/-er Facharbeiters/-in, für nicht erfasste Leistungen, auf Anordnung des AG ausführen, der Verrechnungssatz für die jeweilige Arbeitskraft umfasst sämtliche Aufwendungen wie Lohn- und Gehaltskosten, Lohn- und Gehaltsnebenkosten, Zuschläge, lohngebundene und lohnabhängige Kosten, sonstige Sozialkosten, Gemeinkosten, Wagnis und Gewinn
Menge: 15,000 Std

**03.2 Fachhelfer/-in, sonst wie vor.**
Stundenlohnarbeiten durch Fachhelfer/-in, sonst wie vor, auf Anordnung des AG ausführen, der Verrechnungssatz für die jeweilige Arbeitskraft umfasst sämtliche Aufwendungen wie Lohn- und Gehaltskosten, Lohn- und Gehaltsnebenkosten, Zuschläge, lohngebundene und lohnabhängige Kosten, sonstige
Sozialkosten, Gemeinkosten, Wagnis und Gewinn
Menge: 15,000 Std

**03.3 Werk und Montageplanung**
*** Pauschalposition
Erstellung einer prüffähigen Werk- und Montageplanung inkl. statischen Nachweis mit Darstellung der erforderlichen Montagepunkte im Detail sowie deren Verbindungsmittel.
Gilt für alle zuvor beschriebenen Positionen Geländer, Handläufe, Stahlträger wie vor beschrieben.
Menge: 1,000 psch
